# Grundschule Seelow - Neubau
Angebotsaufforderung (GAEB DA XML 3.3, DA83)
Projekt: K-202...
Währung: EUR
Vergabeart: Öffentliche Ausschreibung
Eröffnung: 09.04.2026
Ende der Zuschlagsfrist: 30.04.2026
Abgabeort: Stadt Seelow; Küstriner Straße 61; 15306 Seelow
Ausführungsbeginn: 25.05.2026
Ausführungsende: 10.07.2026
Erstellt mit: GXML Toolbox V3.3 R20220330, ORCA AVA 27 27.00.00, 19.03.2026

## Vorbemerkungen
Bauherr für die geplante Baumaßnahme ist die Stadt Seelow in 15306 Seelow, Küstriner Straße 61. Sie ist Eigentümerin des Grundstückes 15306 Seelow, Straße der Jugend 7, Gemarkung Seelow /Flur 13/ Flurstück 338.

Auf dem Grundstück befinden sich der Gebäudekomplex der Grundschule Seelow und befestigte Straßen und Wege. Die Bestandsgebäude wurden Anfang der 1950er Jahre errichtet und stehen unter Denkmalschutz.

Der Ergänzungsbau soll bis Mai 2026 fertiggestellt werden.
Die Umbauarbeiten im Bestandsgebäude werden nach Fertigstellung des Ergänzungsbaus durchgeführt.

Die Schließanlage wird zunächst in den Türen des Erweiterungsbaus und den bleibenden Außentüren des Bestandsgebäudes installiert und zu einem späteren Zeitpunkt im umgebauten Bestandsgebäude ergänzt.

folgende Türen sind für die Schließanlage zu berücksichtigen:

Keller:  3 Außentüren. 5 Innentüren
Erdgeschoss: 21 Außentüren, 40 Innentüren
Obergeschoss: 1 Außentür, 41 Innentüren(inkl. 2* Datenschrank und Sicherheitsbeleuchtung)

Aufzug:  4 Haltestellen

Blindzylinder
Obergeschoss: 1 Innentür

## ALLGEMEINE UND TECHNISCHE VORBEMERKUNGEN
1. ALLGEMEINE VORBEMERKUNGEN
Die angebotene Schließanlage muss in Leistungsumfang, Auslegung und Dienstleistung den Maßstäben eines industriell gefertigten Sicherheitsproduktes entsprechen. Der Hersteller der Schließanlage muss nach DIN EN ISO 9001 zertifiziert sein, ebenso muss der Hersteller den Nachweis erbringen, dass er ein Umweltmanagementsystem nach DIN EN ISO 14001 zertifiziert hat. Diese Nachweise sind bei der Angebotseinreichung zu erbringen.
Der Bieter hat sich vor Abgabe des Angebotes über die Ausführung der gesamten Leistungen genauestens zu informieren. Nach Abgabe des Angebotes werden keinerlei Ansprüche auf Preisänderungen (Preiserhöhungen) aufgrund ungenauer Kenntnis der geforderten Leistungen, der örtlichen Verhältnisse bzw. aus missverständlicher Auffassung der Beschreibung usw. berücksichtigt.
Die in der Leistungsbeschreibung angegebenen Typen und Leistungen sind in dieser konstruktiven und werkstoffmäßigen Art zwingend gefordert. Zylinder und Schlüssel müssen vom Hersteller so gekennzeichnet sein, dass sie für Dritte keine Zuordnung zulassen. Die Funktion eines übergeordneten Schlüssels darf nur aus der Verwaltungssoftware ersichtlich sein. Die Berechtigung, Ersatzschlüssel bzw. Erweiterung zu Schließanlagen (Zylinder mit Schlüsseln) zu programmieren, ist durch ein funktionierendes Kontrollsystem, z.B. elektronisch codiertem Identmedium, wie z.B. Token, dem durch die ausschreibende Stelle zu benennenden Besitzer/Eigentümer der Schließanlage vorbehalten (organisatorischer Anlagenschutz).

2. TECHNISCHE VORBEMERKUNGEN

1 Zertifikat DIN EN 15684 muss vorliegen
2 "VdS Anerkennung Klasse BZ+ für Schließanlagen (Anerkennungsgrundlage VdS 2156-2) und Schalteinrichtungen für EMA (gemäß VdS 2119) müssen vorliegen."
3 "Die mechatronischen Zylinder und Schlüssel des Schließsystems müssen in einer geprüften Ausführung für explosionsgefährdete Räume lieferbar sein in denen eine Gefährdung durch Gas entstehen kann. ATEX-Zertifikate sind nachzuweisen."
4 "Der elektronische Zylinder benötigt keine Verkabelung und darf keine interne Spannungsversorgung besitzen. Die Energieversorgung erfolgt ausschließlich über den Schlüssel."
5 "Die elektronischen Schließberechtigungen müssen sowohl an den elektronischen Schließzylindern als auch den elektronischen Nutzerschlüsseln umprogrammierbar sein."
6 "Die elektronischen Doppel- und Knaufzylinder müssen ab der Grundlänge L= 30/30 mm und die Halbzylinder ab der Grundlänge L=30 mm lieferbar sein. Es muss für Doppel- und Knaufzylinder eine Kurzversion ab der Grundlänge L=28/28 mm und für Halbzylinder in der Länge L=28 mm lieferbar sein."
7 "Elektronische Zylinder müssen ohne An- und Aufbauten und abstehende Elemente liefer- und montierbar sein. Die gesamte Elektronik befindet sich im geschützten Zylindergehäuse."
8 "Es muss möglich sein die Profilzylinder an Türen einzusetzen, deren Schlösser ein minimales Dornmaß von 25mm aufweisen. Auf die Zwängung der Türen ist zu achten."
9 "Die Profilzylinder müssen modular aufgebaut sein, so dass die Zylinderlänge vor Ort an wechselnde Anforderungen bzw. Einbausituationen angepasst werden kann."
10 Profilzylinder müssen generell mit einem verstellbaren Schließbart angeboten werden.
11 "Alle Produkte erfüllen die Anforderungen der elektromagnetischen Verträglichkeit (EMV) und entsprechen den geltenden CE-Vorschriften."
12 "Die elektronischen Schließzylinder müssen mit gebräuchlichen Sonderausstattungen wie erhöhtem Anbohrschutz, Freilauf und Gefahreinrichtung lieferbar sein."
13 "Die elektronischen Profil-Doppelzylinder müssen in der Ausführung eine Seite elektronisch, andere Seite drehgesichert oder beide Seiten elektronisch ausgestattet, lieferbar sein."
14 "Die elektronischen Schließzylinder müssen im Temperaturbereich von -25°C bis +85°C funktionieren."
15 "Das angebotene Schließsystem kann sowohl offline als auch mit virtueller Vernetzung betrieben werden. Bei virtueller Vernetzung kommen Remote Programmiergeräte zum Einsatz, welche in einer stationären und einer mobilen Variante lieferbar sein müssen."
16 "Das System muss die Möglichkeit der virtuellen Vernetzung über das Internet bzw. Intranet bieten. Die Remote Programmiergeräte werden auf IP Basis eingebunden und dürfen keinen zusätzlichen Controller erfordern."
17 "Das Berechtigen und Sperren von Schlüsseln an elektronischen Schließzylindern muss auch möglich sein, ohne die Türen zu begehen. Dazu verfügt das System über spezielle Remote Programmiergeräte an denen die elektronischen Schlüssel validiert und programmiert werden."
18 "Die elektronischen Schlüssel müssen die für die Funktion des Systems notwendige Energie liefern. Sie beziehen diese aus einer handelsüblichen Lithium-Knopfzelle. Die Knopfzelle muss ohne Einsatz von Hilfsmitteln (Münze o. Werkzeug) schnellstmöglich tauschbar sein."
19 "Es muss eine Schlüsselvariante verfügbar sein, deren Batteriekapazität für bis zu zehn Jahre und für ca. 100.000 Schließvorgänge ausreicht."
20 "Alle batteriebetriebenen Schlüssel müssen in der Schutzart IP67 ausgeführt werden, ohne dass Schlüssel hierzu verklebt werden müssen."
21 "Die verschlüsselte Datenübertragung zwischen Schlüssel und Zylinder erfolgt aus Sicherheitsgründenn kontaktgebunden."
22 "Für das System müssen Zylinder lieferbar sein, die nur über das 4-Augen Prinzip funktionieren. Hierbei müssen 2 Schlüssel nacheinander in den Zylinder eingeführt werden, um diesen zu öffnen."
23 "Es muss möglich sein, Zeitpläne und eine Gültigkeitsdauer einzurichten, die eine zeitlich eingegrenzte Zutrittsberechtigung darstellen."
24 "Es müssen elektronische Schlüsselvarianten lieferbar sein, die eine optische und akustische Signalisierung aufweisen, welche Informationen über den Betriebszustand der Batterie und die Schließberechtigung liefern."
25 "Zur Verwaltung und Programmierung der elektronischen Schließanlage sind eine Software, ein Programmiergerät und ein Programmierschlüssel notwendig."
26 "Die für den Arbeitsplatzrechner zu liefernde Programmier- und Verwaltungssoftware, einschließlich Datenträger, muss PC-gerecht sein und auf Windows Versionen 10 basieren."
27 "Die Authorisierung muss mehrstufig über Passwort, Programmierschlüssel und Programmierschlüssel-PIN erfolgen. Nutzername und geteilte Passwörter erfüllen diese Vorgabe nicht."
28 "Mit dem Programmierschlüssel müssen bis zu 3000 Programmierereignisse, z.B.Berechtigungen, Löschungen elektronischer Gruppen oder Einzelschlüssel, in einem Schritt an die elektronischen Schließzylinder übermittelbar sein."
29 "Bis zu 750 Ereignisse müssen unter Angabe von Datum und Uhrzeit aus den elektronischen Schließzylindern und bis zu 1000 aus den elektronischen Schlüsseln auslesbar sein."
30 "Die elektronischen Schlüssel müssen zu elektronischen Gruppen (je mehr als 65.000 Schlüssel) zusammengefasst werden können. Es muss möglich sein, diese elektronischen Schlüssel einzeln oder als Gruppen an den elektronischen Zylindern zu berechtigen oder zu sperren."
31 "Es muss realisierbar sein, bis zu 1000 Schließberechtigungen (Mix aus elektronischen Gruppen und Einzelschlüsseln) an den elektronischen Schließzylindern zu erteilen."
32 "Nachbestellte elektronische Schlüssel, die zu einer bestehenden elektronischen Gruppe gehören, sind ohne Programmierung an allen bestehenden Schließzylindern der Schließanlage schließberechtigt, an denen auch die Gruppe berechtigt ist."
33 "Die elektronischen Schlüssel müssen in einer Version lieferbar sein, die durch ihre direkte Programmierbarkeit Laufwege zum Zylinder erspart."
34 "Der programmierbare elektronische Schlüssel muss bis 1.500 Speicherplätze für einzelne Türen bzw. Türgruppen aufweisen. Eine Türgruppe muss bis zu 65.000 Türen aufnehmen können."
35 "Die elektronischen Schlüssel müssen in einer Version lieferbar sein, welche auch bei Temperaturen von bis zu -30°C funktionieren und dabei eine Batterielebensdauer von 7 Jahren garantieren."
36 Es muss eine batterielose elektronische Schlüsselvariante für die Feuerwehr oder Sonderanwendungen lieferbar sein, wobei die Energiegewinnung beim Einstecken des Schlüssels in den Zylinder schlüsselseitig erfolgen muss.
37 "Es müssen elektronische Schlüssel mit integriertem Bluetooth Modul für die mittelbare Kommunikation des Schlüssels mit der Systemsoftware verfügbar sein."
38 Die elektronischen Schlüssel mit integriertem Bluetooth Modul müssen parallel über PIN-Eingabe offline revaldierbar sein, falls keine mobile Datenverbindung für die Nutzung der Software-Applikation zur Verfügung steht.
39 Es müssen Zylinder als Sondertypen lieferbar sein, wie z.B. Hebelzylinder in verschiedenen Größen und Möbelzylinder, wie z.B. Möbelolivenzylinder.
40 "Zum Einsatz kommende kryptographische Verfahren, Konfigurationen und Schlüssellängen müssen dem Stand der Technik entsprechen."
41 Sicherheitsrelevante Daten müssen verschlüsselt auf dem Speichermedium des PCs abgelegt werden. Jegliche Kommunikation zwischen Schlüssel und Zylinder, bzw. zwischen Server und Schlüssel wird mit AES-Algorithmen end-to-end verschlüsselt.
42 Die Schließanlagen-Software sowie die zugehörige Datenbank ist als Cloud-basierte Lösung (SaaS) zu hosten, die nachweislich ISO 9001, ISO 27001, ISO 27017 und ISO 27018 zertifiziert sind. Es muss im Nachgang möglich sein die Schließanlagen-Software vom Hosting (SaaS) in eine eigene Serverstruktur (IaaS) zu migrieren.

3. Systembeschreibung:
"Ist im Wendeschlüsselsystem gefertigt. Jeder Schlüssel ist durch den in der Schlüsselreide Chip ein elektronisches Unikat. Ein elektrischer Kontakt zwischen Schlüssel und Zylinder dient der Energie- und Datenübertragung. In der Schlüsselreide befindet sich eine Lithiumzelle, welche die Energie für den elektronischen Datenaustausch zum Schließzylinder und die Freigabe des elektronischen Schließvorganges liefert. Der Schlüssel Professional bietet eine optische und akustische Signalisierung, welche Informationen über den Betriebszustand der Batterie und die Schließberechtigung liefert. Ein abnehmbarer Batterieverschluss ermöglicht den werkzeuglosen Austausch der Energiequelle durch den Nutzer. Optional ist der Einsatz einer quarzgesteuerten Zeitfunktion möglich, welche die Erteilung einer zeitlich begrenzten Zutrittsberechtigung zulässt. Optional ist die Lieferung eines programmierbaren Schlüssels möglich. Somit ist es nicht mehr nötig zum Zwecke des Programmierens zum Schließzylinder zu gehen. Optional ist die Lieferung eines Batteriedeckels mit integriertem RFID Chip möglich.
Der Doppelzylinder ist auch in beidseitig elektronischer Ausführung lieferbar. Der Schließzylinder erfordert keine Verkabelung und wird batterielos betrieben. Eine VdS Anerkennung für den Einsatz elektronischer Schließzylinder in Schalteinrichtungen von Einbruchmeldeanlagen (EMA) muss nachgewiesen werden. Da die komplette Elektronik im Zylinderkern Platz findet, ist die Lieferung ein es umfangreichen Typenspektrums innerhalb von Schließanlagen möglich."
"Die Verwaltungssoftware muss generell die Verwaltung von Zylindern, Schlüsseln, Personen sowie Schlüsselausgaben und Schlüsselrückgaben unterstützen. Die Verwaltung von Schließberechtigungen muss über einen Schließplan möglich sein. Es muss möglich sein, zeitlich eingeschränkte Zutrittsberechtigungen zu programmieren. Der Druck von Auswertungen und Quittungen muss unterstützt werden. Ein Benutzermanagement und die Verwaltung von Programmierschlüsseln und PIN/PUK - Codes zur Softwareanmeldung müssen Bestandteil der Software sein. Zum Import und Export von Daten muss die Software Schnittstellen anbieten. Die Software muss Funktionen aufweisen, welche die Einhaltung der Datenschutzgrundverordnung (DSGVO) sicherstellen (Anonymisierung, Deaktivierung und permanente Löschung)."
"Das Tisch-Programmiergerät ist der Mittler zwischen der Programmiersoftware und dem Programmierschlüssel. Das Tisch-Programmiergerät ist über die serielle oder USB Schnittstelle mit dem Computer verbunden. Der in das Tisch-Programmiergerät eingeführte Programmierschlüssel nimmt die in der Software vorgenommenen Änderungen bezüglich der Schließberechtigungen zur Weitergabe an die elektronischen Schließzylinder auf. Nach Abschluss der Zylinderprogrammierung quittiert der Programmierschlüssel über das Programmiergerät die tatsächlich ausgeführten Programmierschritte. Der Schließplan wird entsprechend geändert. Somit ist jederzeit ein reales Abbild der Schließfunktionen im Schließplan gewährleistet. Mit Hilfe des Programmiergerätes werden die auf dem Programmierschlüssel gespeicherten Ereignisse ausgelesen. Mittels Software und Programmiergerät werden den Schlüsseln ihre zeitlichen Zutrittsberechtigungen erteilt bzw. entzogen."

Bieterangabe:

Software und Programmierzubehör

Fabrikat:  .....................................
  (vom Bieter auszufüllen)

## 23 Schließanlage

### Titel 01 Software und Programmierzubehör

**01.1 Software**
Softwarepaket zur Installation auf einen Computer zur Verwaltung der programmierten Zugriffsrechte; Erstellung eines Schließplanes für ca. 100 Türen.

angebotenes Fabrikat: '.........'
Menge: 1,000 St

**01.2 Tisch- Programmiergerät**
Tisch- Programmiergerät

inklusive USB - Anschlusskabel und sämtlicher erforderlicher
Treiber zur Programmierung von Schlüsseln direkt am
Arbeitsplatz

Typ: '.........'

(vom Bieter einzutragen)
Menge: 1,000 St

**01.3 Programmierschlüssel**
Programmierschlüssel

Elektronisch, Speicher für 3000 Programmierschritte oder 6000 Ereignisse mit elektronischer Einzel- und Schließanlagenkodierung, optische und akustische Funktionsanzeige

Typ: '.........'

(vom Bieter einzutragen)
Menge: 1,000 St

**01.4 Fernprogrammierung**
*** Bedarfsposition ohne GB
Fernprogrammierung zur Programmierung von Schlüsseln im Bedarfsfall

Typ: '.........'

(vom Bieter einzutragen)
Menge: 1,000 St

**01.5 Anwenderschulung und Einweisung inkl. Installation der**
Anwenderschulung und Einweisung inkl. Installation der Software

Anwenderschulung und Einweisung, Softwareschulung, inklusive Schließplanabstimmung durch den Hersteller vor Ort, für bis zu 6 Personen
Geschätzte Zeit pro Schulungstermin von 8 Std.

Typ: '.........'

(vom Bieter einzutragen)
Menge: 1,000 St

**01.6 Schließanlagenerweiterung je Datensatz**
Schließanlagenerweiterung je Datensatz
(Zylinder und Schlüssel)

Typ: '.........'

(vom Bieter einzutragen)
Menge: 1,000 St

**01.7 Erweiterungslizenz Zylindergruppen**
Erweiterungslizenz Zylindergruppen (optional)

Lizenzerweiterung - Zylindergruppen ermöglicht die Gruppierung von Zylindern in Zylindergruppen - Monatliche Gebühr, per anno

Typ: '.........'

(vom Bieter einzutragen)
Menge: 1,000 St

### Titel 02 Schlüssel

**02.1 Nutzerschlüssel, programmierbar**
Nutzerschlüssel, programmierbar

mit Speichermöglichkeit der letzten mindestens 1000 Ereignisse, zeitlich begrenzbarer Zutritt programmierbar, Schließrechte können direkt auf den Schlüssel programmiert werden, ohne Schließzylinder und andere Komponenten nachprogrammieren zu müssen. Optische und akustische Funktionsanzeige am Schlüssel.
Menge: 40,000 St

**02.2 Batterieloser spezieller Schlüssel für Feuerwehr- oder**
Batterieloser spezieller Schlüssel für Feuerwehr- oder Sonderanwendungen

elektronisch, Temperaturbereich -30 bis +70°, Energiegewinnung erfolgt bei Einstecken des Schlüssels in den Zylinder schlüsselseitig, mit Unikats- und Schließanlagencodierung, Schlüsselschaft aus Edelstahl Wasser- und Staubdichte Schlüsselreide, Optisch Signalgeber (LED Beidseitig)
Menge: 1,000 St

### Titel 03 Europrofilzylinder und Zubehör

**03.1 Profil-Doppelzylinder 30/30 mm, einseitig elektronisch**
*** Bezugsbeschreibung
Profil-Doppelzylinder 30/30 mm, einseitig elektronisch programmierbar

elektronisch / drehgesichert, Messing, matt vernickelt. Eine Seite elektronisch, andere Seite drehgesichert. Auf der elektronischen Seite eine Sperrleiste und ein elektromechanisches Verrieglungsmodul sowie Speicher für die Schließberechtigung von bis zu 1000 elektronischen Gruppen (je mehr als 65.000 Schlüssel) oder Einzelschlüsseln und die letzten 750 Ereignisse. Andere Seite drehgesichert. Schließbart aus bruchfestem, korrosionsbeständigem Edelstahl, Schließbartstellung 30 °, Stulpschraube M5
Menge: 100,000 St

**03.2 Profil-Doppelzylinder 40/40 mm, einseitig elektronisch**
*** wie Position 03.1
Profil-Doppelzylinder 40/40 mm, einseitig elektronisch programmierbar
Menge: 4,000 St

**03.3 Profil-Doppelzylinder 30/30 mm, beidseitig elektronisch**
*** Bezugsbeschreibung
Profil-Doppelzylinder 30/30 mm, beidseitig elektronisch programmierbar

elektronisch / elektronisch, Messing, matt vernickelt. Beide Seiten elektronisch. Auf beiden elektronischen Seiten eine Sperrleiste und ein elektromechanisches Verrieglungsmodul sowie Speicher für die Schließberechtigung von bis zu 1000 elektronischen Gruppen (je mehr als 65.000 Schlüssel) oder Einzelschlüsseln und die letzten 750 Ereignisse.
Schließbart aus bruchfestem, korrosionsbeständigem Edelstahl, Schließbartstellung 30 °, Stulpschraube M5

Ort: Flurtüren EG, OG
Menge: 4,000 St

**03.4 Profilzylinder, elektronisch, Panikschloss**
*** wie Position 03.3
für Panikschloss.
freilaufend

Angeb. Fabrikat  : '.........'
Menge: 12,000 St

**03.5 Profilhalbzylinder, elektronisch**
Profilhalbzylinder, elektronisch

Zylinder programmierbar
Grundlänge 30-10mm,
Färbung Messing matt vernickelt,
Schließbartstellung starr oder 8-fach rastend
einschl. Stulpschraube M5 "

Ort: Aufzug, Haltestellen
Menge: 4,000 St

**03.6 Blindzylinder ohne Steuerfunktion**
Blindzylinder ohne Steuerfunktion innerhalb der Schließanlage, z.B. für Brandschutztüren etc.
Werkstoff : Messing, matt vernickelt
Grundlänge : 40 mm

Angeb. Fabrikat  : '.........'

Einbauort: OG, A20
Menge: 1,000 St

**03.7 Zulage Zylinder mit Abdeckkappe wetterfest**
Zulage Zylinder mit Abdeckkappe wetterfest

für Profildoppelzylinder, Profilhalbzylinder und
Profilknaufzylinder, zum Einsatz an Außentüren und
Spezialfällen mit erhöhter Staub - oder Regenbelastung,
fertig auf dem Schließzylinder montiert,
Berechnung je Zylinderseite "
Menge: 22,000 St

**03.8 Zulage verlängerte Zylinder bis 110mm Gesamtlänge**
Zulage verlängerte Zylinder bis 110mm Gesamtlänge

Zulage für verlängerte Zylinder bis zu einer Zylindergesamtlänge von 110mm
Verlängerungen in 5 mm Schritten ab der Grundlänge möglich
Berechnung je angefangene 10mm und je Zylinderseite,
ausgehend von der Grundlänge 30-30mm (60mm Gesamtlänge)
Menge: 6,000 St

**03.9 Mehrpreis Stirnseitige Bezeichnung**
Mehrpreis Stirnseitige Bezeichnung

für Doppelzylinder, Halbzylinder und Knaufzylinder, Sonderbeschriftung alphanummerisch und stirnseitig bis zu 8 Zeichen zur direkten Identifizierung der Komponenten im eingebauten Zustand, Berechnung je Zylinderseite
Menge: 100,000 St

**03.10 Montagewerkzeug- Set**
Montagewerkzeug- Set

Werkzeugset mit sämtlichen Werkzeugen, die zum
selbstständigen Umbau der Schließzylinder gem. zuvor
genannten Zubehörteilen notwendig sind
inkl. Montagezange und Umbaukoffer
Menge: 1,000 St

**03.11 Schlüsselstandsäule, freistehend**
Schlüsselstandsäule freistehend, in wasserdichter Ausführung, mit Schlüsselschalter, für PZ vorgerichtet sowie Druckknopf
schalter 'Halt'.
Ausführungsklasse : EXC 2

Angeb. Fabrikat  : '.........'
Menge: 1,000 St

**03.12 Feuerwehrschlüsseltresor**
Feuerwehrschlüsseltresor, mit einem Innendurchmesser von mind. 33 mm; lifern und einbauen.

Zulassung erforderlich.

angebotenes Fabrikat: '.........'
Menge: 1,000 St

### Titel 04 Montage

**04.1 Türbeschlag, Demontage, Bestand**
Demontage der Türbeschläge, nach Stück in alle Bestandstürarten.
Menge: 96,000 St

**04.2 Profilzylinder, elektronisch, Montage**
Montage der gelieferten elektronischen Profilzylinder in alle Türarten incl. Nacharbeit an Schloss,
Beschlag oder Türblatt, bei freiem Zylinderloch, mit Funktionsprüfung.
Abrechnung nach Stück Zylinder.
Menge: 100,000 St
